# BU 2026 JoGU Mainz
Angebotsaufforderung (GAEB DA XML 3.2, DA83)
Projekt: 600268023
Beschreibung:
BU 2026 JoGU Mainz
SAP Nr. 600268023
Währung: EUR
Nebenangebote zugelassen: ja
Vergabeart: Öffentliche Ausschreibung
Eröffnung: 05.08.2026 10:15:00
Ende der Zuschlagsfrist: 25.09.2026
Auftraggeber: LBB, Niederlassung Mainz, Fritz-Kohl-Straße 9, 55122 Mainz; DV-Nummer: 2111; Vergabenummer: 26A0271
Erstellt mit: GXML Toolbox V3.3 R20230829, iTWO_64 V24.0.667, 20.07.2026

## VH07 Doppelturnhalle Metallbauarbeiten 26A0271
Datum: 20.07.2026

*Hinweis: Baubeschreibung*
Baubeschreibung

nach VOB Teil C
Allgemeine Technische Vertragsbedingungen für
Bauleitungen (ATV)
Allgemeine Regelungen für Bauarbeiten jeder Art - DIN
18299

Die Ordnungsziffern der nachfolgenden Punkte
entsprechen der VOB/C, DIN 18299. Ordnungsziffern der
VOB C DIN 18299 die nicht aufgeführt sind, bedürfen bei
der vorliegenden Leistungsbeschreibung keiner
gesonderten Angaben.

0.1 Angaben zur Baustelle

0.1.1
Lage der Baustelle, Umgebungsbedingungen,
Zufahrtsmöglichkeiten und Beschaffenheit der Zufahrt
sowie etwaige Einschränkungen bei ihrer Benutzung.

Die Baustelle (Gebäude 1521) befindet sich auf dem
Gelände der Johannes- Gutenberg- Universität in Mainz
und wird über eine Schrankenanlage an der Koblenzer
Straße erschlossen. Die Zufahrtsstraße ist
asphaltiert.Die Zufahrt erfolgt von der
Albert-Schweitzer-Strasse aus über eine
Schrankenanlage. Die Einfahrt auf das Gelände der JGU
Mainz ist nur mit von der Universität gestellten
Ausweisen
möglich.
In der Nähe der Baustelle stehen sehr begrenzt
Parkplätze zur Verfügung. Eine Reservierung erfolgt
nicht. Für Firmen die längerfristig auf dem
Campusgelände abgestellt werden, ist bei der
Verkehrsaufsicht der Universität eine
Einfahrgenehmigung zu beantragen, ggf. hierfür
anfallende Kosten sind in die Allgemeinkosten mit
einzurechnen. Die Verkehrsaufsicht ist über die
Telefonvermittlung Tel.-Nr.:06131/39-0 tagsüber
erreichbar. Private PKW's sind außerhalb des
Campusgeländes zu parken. Für den Verkehr
freizuhaltende Flächen, die Zufahrten zu öffentlichen
Straßen und die Straßen innerhalb des Campusgeländes
müssen ständig freigehalten werden. Durch das
Campusgelände führt eine öffentliche Buslinie Der
Linienverkehr darf nicht behindert werden. Ausgewiesene
Rettungswege dürfen auch während der Baumaßnahme
nicht zugestellt werden

0.1.2
Verkehrsverhältnisse auf der Baustelle, insbesondere
Verkehrsbeschränkungen/ für den Verkehr freizuhaltende
Flächen.

Das Gelände unterliegt der Parkraumbewirtschaftung.
Die Verkehrsflächen dürfen nicht als Lagerfläche
benutzt werden. Sie dienen lediglich der Zufahrt zur
Baustelle und zur Anlieferung von Containern,
Materialien u.ä.. Es gilt die Straßenverkehrsordnung.

0.1.3
Art, Lage, Maße und Nutzbarkeit von
Transporteinrichtungen und Transportwegen, z. B.
Montageöffnungen.

Materialien können am Lagerbereich  abgeladen
werden..

0.1.4
Lage, Art, Anschlußwert und Bedingungen für das
Überlassen von Anschlüssen für Wasser, Energie und
Abwasser.

Baustrom und Bauwasseranschlüsse werden
bauseits zur Verfügung gestellt.

0.1.5
Lage und Ausmaß der dem Auftragnehmer für die
Ausführung seiner Leistungen zur Benutzung oder
Mitbenutzung überlassenen Flächen.

Verkehrsflächen dürfen nicht verschmutzt werden. Sollte
es zu unvermeidlichen Verschmutzungen kommen sind
diese durch den Auftragnehmer umgehend noch am
gleichen Tag zu beseitigen.

Verunreinigungen oder Beschädigungen öffentlicher bzw.
universitätseigener Verkehrsanlagen müssen durch den
Verursacher sofort gemeldet, beseitigt bzw.
instandgesetzt werden.

0.1.16
Arbeiten anderer Unternehmer auf der Baustelle.

Alle Baumaßnahmen müssen den Vorgaben der
Universitäts-
Standards entsprechen. Die Vorgaben sind von allen
Firmen einzuhalten.

0.1.17
Gerüststellung erfolgt bauseits

### Titel 1 Leibungsverkleidung

#### Abschnitt 1.1 Leibungsverkleidung

**1.1.10 Alublech(3.0mm),rund,Z.990mm**
Alublech als Außenfensterbank, Ausführung rund,
einschl.
Befestigungsmaterial und erforderlicher Unterstützung

Oberfläche: beschichtet NCS S2050Y80R
seidenglanz
Blechdicke: 3.0 mm
Zuschnitt 1: 990 mm
Kantung: 3-fach
Länge je: 4.600 mm

Einbauort: Fenster OG
Detail 1
Menge: 30,000 St

**1.1.20 Alublech(3.0mm),rund,Z.990mm**
Alublech als Außenfensterbank, Ausführung rund,
einschl.
Befestigungsmaterial und erforderlicher Unterstützung

Oberfläche: beschichtet NCS S2050Y80R
seidenglanz
Blechdicke: 3.0 mm
Zuschnitt 1: 990 mm
Kantung: 3-fach
Länge je: 2.900 mm

Einbauort: Fenster OG
Detail 2
Menge: 1,000 St

**1.1.30 Alublech(3.0mm),Z.460mm**
Alublech als Außenfensterbank, einschl.
Befestigungsmaterial
und erforderlicher Unterstützung

Oberfläche: beschichtet NCS S2050Y80R
seidenglanz
Blechdicke: 3.0 mm
Zuschnitt 1: 460 mm
Kantung: 3-fach
Länge je: 4.600 mm

Einbauort: Fenster OG Zwischenbau
Detail 3
Menge: 10,000 St

**1.1.40 Alublech(3.0mm),Z.460mm**
Alublech als Außenfensterbank, einschl. Ausklinkung /
Einbindung vorhandener Attika, Befestigungsmaterial und
erforderlicher Unterstützung

Oberfläche: beschichtet NCS S2050Y80R
seidenglanz
Blechdicke: 3.0 mm
Zuschnitt 1: 460 mm
Kantung: 3-fach
Länge je: 1.700 mm

Einbauort: Fenster OG Zwischenbau kleine Halle
Detail 2
Menge: 1,000 St

**1.1.50 Alublech(3.0mm),Z.460mm**
Alublech als Außenfensterbank, einschl. Ausklinkung
für vorh.
Attika, Befestigungsmaterial und erforderlicher
Unterstützung

Oberfläche: beschichtet NCS S2050Y80R
seidenglanz
Blechdicke: 3.0 mm
Zuschnitt 1: 460 mm
Kantung: 3-fach
Länge je: 3.400 mm

Einbauort: Fenster OG Zwischenbau große Halle
Detail 6
Menge: 1,000 St

**1.1.60 Alublech(3.0mm),Z.820mm**
Alublech als Außenfensterbank, einschl. Ausklinkung
für vorh.
Attika, Befestigungsmaterial und erforderlicher
Unterstützung

Oberfläche: beschichtet NCS S2050Y80R
seidenglanz
Blechdicke: 3.0 mm
Zuschnitt 1: 820 mm
Kantung: 3-fach
Länge je: 1.200mm

Einbauort: Fenster OG Zwischenbau große Halle
Detail 6
Menge: 1,000 St

**1.1.70 Alublech(3.0mm),Z460mm**
Alublech als Außenfensterbank einschl.
Befestigungsmaterial
und erforderlicher Unterstützung

Oberfläche: beschichtet NCS S2050Y80R
seidenglanz
Blechdicke: 3.0 mm
Zuschnitt: 460 mm
Kantung: 3-fach
Länge je: 4.600 mm

Einbauort: Fenster EG
Detail 5
Menge: 24,000 St

**1.1.80 Alublech(3.0mm),Z860mm**
Alublech als Leibungsverkleidung, ein oder 2 teilig je
nach
Ausführung, einschl. Befestigungsmaterial

Oberfläche: beschichtet NCS S2050Y80R
seidenglanz
Blechdicke: 3.0 mm
Zuschnitt: 860 mm
Kantung: 4-fach
Länge: 3.100 mm

Einbauort: Fenster OG große Halle
Detail 1
Menge: 36,000 St

**1.1.90 Alublech(3.0mm),Z860mm**
Alublech als Leibungsverkleidung, ein oder 2 teilig je
nach
Ausführung, einschl. Befestigungsmaterial

Oberfläche: beschichtet NCS S2050Y80R
seidenglanz
Blechdicke: 3.0 mm
Zuschnitt: 860 mm
Kantung: 4-fach
Länge: 2.350 mm

Einbauort: Fenster OG große Halle Zwischenbau
Detail 3
Menge: 10,000 St

**1.1.100 Alublech(3.0mm),Z860mm**
Alublech als Leibungsverkleidung, ein oder 2 teilig je
nach
Ausführung, einschl. Befestigungsmaterial

Oberfläche: beschichtet NCS S2050Y80R
seidenglanz
Blechdicke: 3.0 mm
Zuschnitt: 860 mm
Kantung: 4-fach
Länge: 1.550 mm

Einbauort: Fenster OG kleine Halle Zwischenbau
Detail 4
Menge: 13,000 St

**1.1.110 Alublech(3.0mm),Z860mm**
Alublech als Leibungsverkleidung, ein oder 2 teilig je
nach
Ausführung, einschl. Befestigungsmaterial

Oberfläche: beschichtet NCS S2050Y80R
seidenglanz
Blechdicke: 3.0 mm
Zuschnitt: 860 mm
Kantung: 4-fach
Länge: 2.200 mm

Einbauort: Fenster OG kleine Halle
Detail 1
Menge: 25,000 St

**1.1.120 Alublech(3.0mm),Z860mm**
Alublech als Leibungsverkleidung, ein oder 2 teilig je
nach
Ausführung, einschl. Befestigungsmaterial

Oberfläche: beschichtet NCS S2050Y80R
seidenglanz
Blechdicke: 3.0 mm
Zuschnitt: 860 mm
Kantung: 4-fach
Länge: 1.900 mm

Einbauort: Fenster EG
Detail 4
Menge: 48,000 St

**1.1.130 Alublech(3.0mm),2tlg.,Z450mm+Z410mm (Z860mm)**
Alublech als Sturzverkleidung, 2tlg. einschl.
Befestigungsmaterial

Oberfläche: beschichtet NCS S2050Y80R
seidenglanz
Blechdicke: 3.0 mm
Zuschnitt 1: 450 mm
Kantung: 2-fach
Zuschnitt 2: 410 mm
Kantung: 5-fach
Länge je: 4.600 mm

Einbauort: Fenster OG
Detail 1
Menge: 42,000 St

**1.1.140 Alublech(3.0mm),2tlg.,Z660mm+Z680mm (Z1.340mm)**
Alublech als Sturzverkleidung, 2tlg. einschl.
Befestigungsmaterial

Oberfläche: beschichtet NCS S2050Y80R
seidenglanz
Blechdicke: 3.0 mm
Zuschnitt 1: 660 mm
Kantung: 3-fach
Zuschnitt 2: 680 mm
Kantung: 5-fach
Länge je: 4.600 mm

Einbauort: Fenster EG
Detail 4
Menge: 24,000 St

**1.1.150 Alublech(3.0mm),Z700mm**
Alublech als Außenfensterbank einschl.
Befestigungsmaterial
und erforderlicher Unterstützung

Oberfläche: beschichtet NCS S2050Y80R
seidenglanz
Blechdicke: 3.0 mm
Zuschnitt: 700 mm
Kantung: 2-fach
Länge: 2.100 mm

Einbauort: Notausgangstür OG
Menge: 2,000 m²

**1.1.160 Alublech(3.0mm),Z1.360mm**
Alublech als Leibungsverkleidung, ein oder 2 teilig je
nach
Ausführung, einschl. Befestigungsmaterial

Oberfläche: beschichtet NCS S2050Y80R
seidenglanz
Blechdicke: 3.0 mm
Zuschnitt: 1.360 mm
Kantung: 4-fach
Länge: 2.000 mm

analog Zeichnung 001
Einbauort: Notausgangstür
Menge: 8,000 St

**1.1.170 Alublech(3.0mm),2tlg.,Z680mm+Z870mm (Z1.550mm)**
Alublech als Sturzverkleidung, 2tlg. einschl.
Befestigungsmaterial

Oberfläche: beschichtet NCS S2050Y80R
seidenglanz
Blechdicke: 3.0 mm
Zuschnitt 1: 680 mm
Kantung: 5-fach
Zuschnitt 2: 870 mm
Kantung: 3-fach
Länge je: 2.100 mm

Einbauort: Notausgangstür
Menge: 4,000 St

**1.1.180 Zul.Eckausbildung**
Zulage für die Ausbildung von Ecken der vorh.
Positionen,
einschl. aller Schneid- und Anpassarbeiten
Menge: 301,000 St

**1.1.190 Zul.Dehnungsausgleich zu Pos. 01.1**
Zulage für Ausbildung eines Dehnungsausgleichs einschl.
Stoßhinterlegung.

Hinterlegungsblech t=0,8mm
Beschichtung, Abwicklung und Kantungen gem. Pos. 01.1,
b = 40mm
Menge: 31,000 St

**1.1.200 Zul.Dehnungsausgleich zu Pos. 01.3**
Zulage für Ausbildung eines Dehnungsausgleichs einschl.
Stoßhinterlegung.

Hinterlegungsblech t=0,8mm
Beschichtung, Abwicklung und Kantungen gem. Pos. 01.3,
b = 40mm
Menge: 12,000 St

**1.1.210 Zul.Dehnungsausgleich zu Pos. 01.7**
Zulage für Ausbildung eines Dehnungsausgleichs einschl.
Stoßhinterlegung.

Hinterlegungsblech t=0,8mm
Beschichtung, Abwicklung und Kantungen gem. Pos. 01.7,
b = 40mm
Menge: 24,000 St

**1.1.220 Zul.Dehnungsausgleich zu Pos. 01.8**
Zulage für Ausbildung eines Dehnungsausgleichs einschl.
Stoßhinterlegung.

Hinterlegungsblech t=0,8mm
Beschichtung, Abwicklung und Kantungen gem. Pos. 01.8,
b = 40mm
Menge: 36,000 St

**1.1.230 Zul.Dehnungsausgleich zu Pos. 01.13**
Zulage für Ausbildung eines Dehnungsausgleichs einschl.
Stoßhinterlegung.

Hinterlegungsblech t=0,8mm,
Beschichtung, Abwicklung und Kantungen gem. Pos. 01.13,
b = 40mm
Menge: 42,000 St

**1.1.240 Zul.Dehnungsausgleich zu Pos. 01.14**
Zulage für Ausbildung eines Dehnungsausgleichs einschl.
Stoßhinterlegung. 2 teilig

Hinterlegungsblech t=0,8mm,
Beschichtung, Abwicklung und Kantungen gem. Pos. 01.14,
b = 40mm
Menge: 24,000 St

**1.1.250 Graffitischutz Silan-/Siloxanbasis**
Graffitischutzbeschichtung, auf Silan-/Siloxanbasis,
auf
Alu-Fensterbänken, Untergrund Pulverbeschichtung.
Menge: 320,000 m2

**1.1.260 Werkplanung Metallbauarbeiten**
*** Pauschalposition
Werkplanung Metallbauarbeiten

Die Leistung umfasst die technische Bearbeitung, d. h.
- Erstellen von Konstruktions- und Detailplänen für
alle in der
  Leistungsbeschreibung aufgeführten Kantteile
- Abstimmung der Details mit dem AG bzw. mit dem
Architekten
  rechtzeitig vor Fertigungsbeginn
- örtliche Aufmaße
- Vorlage von Original-Muster

Aus den Darstellungen müssen Konstruktion, Maße,
Einbau,
Befestigung und Bauanschlüsse der Bauteile sowie die
Einbaufolge erkennbar sein.
Menge: 1,000 psch
